# Sistema de barandilla modular Easy Glass SLIM Top Mount "Q-RAILING"

- Propiedad del archivo: CYPE INGENIEROS, S.A.
- Formato: FIEBDC-3/2002
- Divisa: EUR
- Costes indirectos: 3.00 %
- IVA: 21.00 %

## F Fachadas y particiones

### FD Defensas

#### FDY Sistemas de barandillas de vidrio

**FDY020** m Sistema de barandilla modular Easy Glass SLIM Top Mount "Q-RAILING", formado por perfil continuo en "U" de aleación de aluminio 6063 T5, con capa de acabado anodizado de 25 micras de espesor, de 121x5000x45 mm, probado para una carga de 1,6 kN/m aplicada sobre la parte superior del vidrio según CTE DB SE-AE, sin pasamanos, de altura máxima 110 cm, para vidrio templado laminar de seguridad, 6+6 mm, incoloro. Incluso cuñas y gomas para fijación del vidrio, sistema de drenaje de agua integrado en el interior del perfil y anclaje mecánico de expansión, de alta resistencia para fijación a la superficie soporte.
Sistema de barandilla modular Easy Glass SLIM Top Mount "Q-RAILING", formado por perfil continuo en "U" de aleación de aluminio 6063 T5, con capa de acabado anodizado de 25 micras de espesor, de 121x5000x45 mm, probado para una carga de 1,6 kN/m aplicada sobre la parte superior del vidrio según CTE DB SE-AE, sin pasamanos, de altura máxima 110 cm, para vidrio templado laminar de seguridad, 6+6 mm, incoloro. Incluso cuñas y gomas para fijación del vidrio, sistema de drenaje de agua integrado en el interior del perfil y anclaje mecánico de expansión, de alta resistencia para fijación a la superficie soporte.
Incluye: Marcado de los puntos de fijación. Aplomado y nivelación. Fijación de los anclajes. Montaje de elementos complementarios.
Criterio de medición de proyecto: Longitud medida a ejes, según documentación gráfica de Proyecto.
Criterio de medición de obra: Se medirá, a ejes, la longitud realmente ejecutada según especificaciones de Proyecto.

| Código | Ud | Descripción | Rendimiento | Precio | Importe |
|---|---|---|---|---|---|
| mt25qra010ca | m | Sistema de barandilla modular Easy Glass SLIM Top Mount "Q-RAILING", formado por perfil continuo en "U" de aleación de aluminio 6063 T5, con capa de acabado anodizado de 25 micras de espesor, de 121x5000x45 mm, probado para una carga de 1,6 kN/m aplicada sobre la parte superior del vidrio según CTE DB SE-AE, sin pasamanos. Incluso cuñas y gomas para fijación del vidrio, sistema de drenaje de agua integrado en el interior del perfil y anclaje mecánico de expansión de alta resistencia para fijación a la superficie soporte. (material) | 1.000 | 183.50 | 183.50 |
| mt21ves015a | m² | Vidrio templado laminar de seguridad, compuesto por dos lunas de 6 mm de espesor, unidas mediante dos láminas incoloras de butiral de polivinilo, de 0,38 mm de espesor cada una. Según UNE-EN ISO 12543-2, UNE-EN 14449 y UNE-EN 12150-1 (material) | 1.100 | 125.00 | 137.50 |
| op00ato010 |  | Atornillador. | 1.000 | 0.00 | 0.00 |
| mo011 | h | Oficial 1ª montador. (mano de obra) | 1.513 | 19.11 | 28.91 |
| mo080 | h | Ayudante montador. (mano de obra) | 1.513 | 17.53 | 26.52 |
| % | % | Costes directos complementarios | 2 % | 376.43 | 7.53 |
|  |  | Costes directos |  |  | 383.96 |
